# SIM1 - Simplonstraße 53, 53A / Holteistraße 2, 10245 Berlin
Angebotsaufforderung (GAEB 90, DA83)
Projektbezeichnung: Neubau Wohngebäude
Währung: EUR
Auftraggeber: Covivio Wohnen GmbH

## Zusätzlicher Text
Grundstück:  Simplonstraße 53, 53a, Holteistraße 2, 3, 4, 5, Sonntagstr.
23, 23A, 23B, 24
in 10245 Berlin / Kreuzberg-Friedrichshain

Bestandsgebäude:
Das ca. 4.218 m² große Flurstück 155 bildet mit der Holteistraße den
westlichen Abschluss des Gründerzeitblocks zwischen der Simplonstraße
und der Sonntagstraße. Der östliche Abschluss dieses Blocks wird durch
die die Lenbachstraße am Annemirl-Bauer-Platz am S-Bahnhof Ostkreuz
gebildet.
Von dort aus plant die BVG in den nächsten Jahren eine Straßenbahnlinie
durch die Sonntagstraße zur errichten. Diese wird dann hinter dem o.g.
Flurstücke rechts in die Holteistraße abbiegen. Die jetzige, 10,40m
tiefe, Blockrandbebauung wurde in den Jahren 1956-1957 als verputzter
Typenwohnungsbau in Ziegelbauweise errichtet.

Bauabschnitte Neubau:
Son. 23A:  BT 1.2
Son. 23B: BT 1.1
Son. 23:  BT 1.3

Kennzahlen:
WE NEU Hofgebäude  Sim1.1+1.2 = 34
WE NEU Eckgebäude  Sim1.3  = 11
Wfl. NEU Son 23A  BT 1.1  ca. 790 m²
Wfl. NEU Son 23B  BT 1.2  ca. 720 m²
Wfl NEU Son 23  BT 1.3  ca. 910 m²
Gewerbe Son 23  BT 1.3  ca. 80 m²
Bruttogrundflächen BGF  SIM 1  ca. 4.460 m²
Bruttorauminhalt BRI  SIM 1  ca.13.990 m²

Sonstiges:
Der Innenhof wird auf der südöstlichen Grundstücksgrenze von 3
gründerzeitlichen Brandwänden begrenzt. Deren Geometrie und Traufhöhe
aufnehmend sind dort zwei fünfgeschossige Kopfbauten geplant, welche
zusätzlich ein Staffelgeschoss mit je zwei Wohnungen erhalten sollen.
Insgesamt sind jeweils 17 Wohnungen pro Hofhaus geplant. Diese Neubauten
ragen punktuell ca. 10,50 m in den an dieser Stelle ca. 28 m breiten
Innenhof hinein.

Die vorgesehenen Bauleistungen werden entsprechend der derzeit
geltenden öffentlich-rechtlichen Vorschriften, der dort geforderten
bautechnischen Nachweise und nach den allgemein anerkannten Regeln der
Baukunst und der Technik ausgeführt. Die Anforderungen des Brandschutzes
sind einzuhalten.
Die Erschließung des Grundstückes an das vollständig ausgebaute
öffentliche Straßenland im Sinne des Baugesetzbuches und des
Erschließungsbeitragsgesetzes ist gesichert.

Die Dimensionierung sämtlicher Medien werden mit den Versorgungsträgern
entsprechend des heutigen Standards abgestimmt und eingerichtet.

## Zusätzlicher Text
Der sachliche Geltungsbereich ergibt sich ebenso wie die technische
Ausführung aus den ATV:
DIN 18320 Landschaftsbauarbeiten
und den anerkannten Regel der Technik.

Ergänzend sind u.a. folgende ATV / DIN zu berücksichtigen:
DIN 18196 Erd- und Grundbau - Bodenklassifizikationen für bautechnische
Zwecke
DIN 18299 Allgemeine Regelungen für Bauarbeiten jeder Art
ATV DIN 18300 Erdarbeiten
DIN 18306 Entwässerungskanalarbeiten
ATV DIN 18307 Druckrohrleitungsarbeiten außerhalb von Gebäuden
ATV DIN 18315 Verkehrswegebauarbeiten - Oberbauschichten ohne
Bindemittel
ATV DIN 18316 Verkehrswegebauarbeiten - Oberbauschichten mit
hydraulischen Bindemitteln
ATV DIN 18318 Verkehrswegebauarbeiten - Plasterdecken, Plattenbeläge in
ungebundener Ausführung,  Einfassungen
DIN 18915 Vegetationstechnik im Landschaftsbau - Bodenarbeiten
DIN 18916 Vegetationstechnik im Landschaftsbau - Pflanzen und
Pflanzarbeiten
DIN 18917 Vegetationstechnik im Landschaftsbau - Rasen und Saatarbeiten
DIN 18918 Vegetationstechnik im Landschaftsbau - Ingenieurbiologische
Sicherungsbauweisen -  Sicherungen durch Ansaaten, Bepflanzungen,
Bauweisen mit lebenden und nicht  lebenden Stoffen und Bauteilen,
kombinierte Bauweisen
DIN 18919 Vegetationstechnik im Landschaftsbau -
Instandhaltungsleistungen für die Entwicklung  und Unterhaltung von
Vegetation (Entwicklungs- und Unterhaltungspflege)
DIN 18920 Vegetationstechnik im Landschaftsbau - Schutz von Bäumen,
Pflanzenbeständen und  Vegetationsflächen bie Baumaßnahmen
DIN 4124 Baugruben und Gräben - Böschungen, Verbau, Arbeitsraumbreiten

Weiterhin gelten sämtliche europäischen und nationalen Vorschriften,
Merkblätter, Stoff- und Prüfnormen usw. jeweils in ihrer aktuellen
Fassung sowie die Herstellerverarbeitungsangaben, Zulassungen und
Empfehlungen der jeweiligen Fachverbände.

## Landschaftsbauarbeiten
Datum: 09.06.24

### Bereich 01 590 Sonstige Maßnahmen für Außenanlagen und Freiflächen

#### Abschnitt 01.01 591 Baustelleneinrichtung

**01.01.0010 Einrichten der Baustelle**
Einrichten der Baustelle mit den benötigten Geräten,
Baubuden, Anschlüssen und sonstige Anlagen,
Herrichten der Bau- und Lagerplätze, der Zu- und
Abfahrten, Umsetzen der Einrichtungen, wenn für die
Arbeiten erforderlich räumlich und zeitlich den
gesamten Baubereich umfassend. Entfernen der
Einrichtung nach Fertigstellung
Menge: 1,000 Psch

**01.01.0020 Bauschild aufstellen**
*** Grundposition ZZ 001.0
Bauschild aus wetterfestem Material (z.B. Aluminium,
Kunststoff) aufstellen und nach Beendigung der
Maßnahmen
wieder demontieren und entsorgen.
Größe: B: 2,70 m; Höhe: 2,00 m
OK Schild: 3 m über Gelände
Schilder in mehrfarbigen Siebdruck nach Abstimmung mit
AG.
Grundfarbe in RAL 130 90 20, Rahmen und Schrift in RAL
9005
Abbildung: 4 Logos,
Beschriftung: Fördermittelgeber, AG, Planung, AN
einschl. Tragekonstruktion
einschl. Gewichten für die Fixierung der
Tragekonstruktion oder
einschl. Fundamenten entsprechend statischer
Erfordernis
Menge: 1,000 St

**01.01.0030 Bauschild als Bannerdruck 190 x 150 cm**
*** Wahlposition ZZ 001.1
Bauschild als Bannerdruck 190 x 150 cm
wetterfest mit Ösen
Am Bauzaun mit Draht befestigen.
Pdf-Druckvorlage wird von Bauleitung gestellt,
Einschl. Anpassung der Druckvorlage
Einschl. Lieferung und Montage inkl. benötigter
Materialien und Nebenarbeiten.
Lieferant: 3-D-Schnitt Werbetechnik
Hauptstr. 101
10827 Berlin
info@3d-schnitt.de
Tel. 030-77008726
oder gleichwertiger Art.

Angebotener Lieferant:

Hersteller
'
..........................................'
vom Bieter einzutragen
Menge: 1,000 St

**01.01.0040 Verkehrssicherung an der Baustelle herstellen**
Verkehrssicherung an der Baustelle komplett liefern,
herstellen
und während der Bauzeit betriebssicher halten.
Nach Ende der Bauzeit komplett wieder beseitigen.
Einschließlich Einholung von erforderlichen
Genehmigungen.
Einschließlich Gebühren VA.
Menge: 1,000 Psch

#### Abschnitt 01.02 599 Sonstiges zur KG 590

**01.02.0010 Stundenlohn Bauhelfer**
wie vor, jedoch
Stundenlohnarbeiten eines Bauhelfer durch Arbeitskräfte
auf besondere Anordnung des AG ausführen.
Menge: 8,000 h

**01.02.0020 Stundenlohn Facharbeiter**
Stundenlohnarbeiten eines Facharbeiters durch
Arbeitskräfte
auf besondere Anordnung des AG ausführen.
Der Verrechnungssatz für die jeweilige Arbeitskraft
umfasst sämtliche Aufwendungen, insbesondere den
tatsächlichen Lohn einschl. vermögenswirksamer
Leistungen sowie Lohn- und Gehaltsnebenkosten.
Menge: 8,000 h

**01.02.0030 Gärtnermeister für nicht vorhersehbare Arbeiten auf Anweisung der Bauleitung**
Stundenlohnarbeiten durch Gärtnermeister
auf Anordnung des AG ausführen,
der Verrechnungssatz für die jeweilige Arbeitskraft
umfasst sämtliche Aufwendungen wie Lohn- und
Gehaltskosten, Lohn- und Gehaltsnebenkosten, Zuschläge,

lohngebundene und lohnabhängige Kosten, sonstige
Sozialkosten, Gemeinkosten, Wagnis und Gewinn.
Menge: 8,000 h

**01.02.0040 Bestands- und Endaufmaß**
Aufmaß der vorhandenen Flächen und Gebäude sowie
nach Fertigstellung der errichtenden Außenanlagen.
Der Bestand ist nachprüfbar elektrooptisch in Lage und
Höhe auszumessen. Das Aufmaß ist als dxf- Datei der
Bauleitung zur Verfügung zu stellen.

Alle Flächen sind mit Gefälle und
Entwässerungseinrichtungen aufzunehmen.

Die Flächen sind als geschlossene Polygone mit Angaben
zum Flächeninhalt auf getrennten Layern darzustellen.

Das. Bestandsaufmaß ist unmittelbar nach
Auftragsvergabe auszuführen.
Menge: 1,000 Psch

### Bereich 02 510 Erdbau

#### Abschnitt 02.01 511 Herstellung

**02.01.0010 Rohplanum herstellen bis 30 cm**
Rohplanum herstellen,
Ausführung in Teilflächen entsprechend
Arbeitsfortschritt
Bezeichnung des Bodens: gemischtkörniger Boden
Sand-Schluff SU
Ausführung im Abtrag/ Auftrag 30 cm
Überschüssigen Boden aufnehmen, auf dem Baufeld bis
transportieren und auf Miete
zwischenlagern
Einfach Transportentfernung: bis 250 m
Menge: 2751,000 m2

**02.01.0020 Aushubboden aufnehmen u. verwerten, bis BM-F1**
Aushubboden aufnehmen u. verwerten, bis BM-F1
nicht überwachungsbedürftiger Aushubboden,
der für den Wiedereinbau nicht geeignet ist,
aufnehmen, aufladen und einer Verwertung
nach Wahl des AN zuführen, das Aufmaß
erfolgt nach den Angaben der Aushubposition
nach fester Masse.

Die Materialwerte der Klasse BM-F1 nach EBV werden
eingehalten.
Menge: 50,000 m3

**02.01.0030 Aushubboden aufnehmen u. verwerten, bis BM-F2, Zulage**
Aushubboden aufnehmen u. verwerten, bis BM-F2, Zulage
nicht überwachungsbedürftiger Aushubboden,
der für den Wiedereinbau nicht geeignet ist,
aufnehmen, aufladen und einer Verwertung
nach Wahl des AN zuführen, das Aufmaß erfolgt
nach den Angaben der Aushubposition nach fester Masse.

Die Materialwerte der Klasse BM-F2 nach EBV werden
eingehalten.
Zulage zur Pos. ?Aushubboden aufnehmen u. verwerten,
bis BM-F1"
Menge: 25,000 m3

**02.01.0040 Aushubboden aufnehmen u. verwerten, bis BM-F3, Zulage**
Aushubboden aufnehmen u. verwerten, bis BM-F3, Zulage
nicht überwachungsbedürftiger Aushubboden,
der für den Wiedereinbau nicht geeignet ist,
aufnehmen, aufladen und einer Verwertung
nach Wahl des AN zuführen, das Aufmaß erfolgt
nach den Angaben der Aushubposition nach fester Masse.

Die Materialwerte der Klasse BM-F3 nach EBV werden
eingehalten.
Zulage zur Pos. ?Aushubboden aufnehmen u. verwerten,
bis BM-F1"
Menge: 25,000 m3

### Bereich 03 530 Oberbau, Deckschichten

#### Abschnitt 03.01 533 Plätze, Höfe, Terrassen

**03.01.0010 Planum herst. u. verd., Ev2 ? 45 MPa**
Planum herst. u. verd., Ev2 ? 45 MPa
Planum gefällegerecht herstellen und verdichten,
max. Abweichung von der Sollhöhe ± 2 cm,
Verdichtungsgrad Ev2 ? 45 MPa.
Menge: 1185,000 m2

**03.01.0020 FSS Bk1,0 DPr1 Gemisch SfM 0/45 D 23cm**
FSS Bk1,0 DPr1 Gemisch SfM 0/45 D 23cm
Frostschutzschicht aus frostunempfindlichen
mineralischen Stoffen,
Körnung 0/45
Schichtdicke 23 cm.
Belastungsklasse RStO 12 Bk1,0,
Verdichtungsgrad mind. DPr 1,
aus Baustoffgemisch für Schichten aus
frostunempfindlichen mineralischen Stoffen,
industriell hergestellte Gesteinskörnungen TL Gestein,
Menge: 400,000 m2
Zuordnung: 080

**03.01.0030 STS Bk1,0 DPr1 0/32 D 20cm**
STS Bk1,0 DPr1 0/32 D 20cm
Körnung 0/32
Schichtdicke 20 cm,
Belastungsklasse RStO 12 Bk1,0,
Verdichtungsgrad mind. DPr 1,
aus Baustoffgemisch für Schottertragschicht,
industriell hergestellte Gesteinskörnungen TL Gestein,
wasserdurchlässig, kf größer gleich 5 x 10 hoch minus 5
m/s,
Einbau in Teilflächen.
Menge: 400,000 m2
Zuordnung: 080

**03.01.0040 STS Bk1,0 DPr1 0/32 D 18cm**
STS Bk1,0 DPr1 0/32 D 18cm
Körnung 0/32
Schichtdicke 18 cm,
Belastungsklasse RStO 12 Bk1,0,
Verdichtungsgrad mind. DPr 1,
aus Baustoffgemisch für Schottertragschicht,
industriell hergestellte Gesteinskörnungen TL Gestein,
wasserdurchlässig, kf größer gleich 5 x 10 hoch minus 5
m/s,
Einbau in Teilflächen.
Menge: 125,000 m2
Zuordnung: 080

**03.01.0050 Betonbordsteine 8/30/100 cm**
Betonbordsteine gemäß DIN 483 in Teillängen liefern und
höhen- und fluchtrichtig gemäß DIN 18 318 knirsch
setzen, einschl. aller Erd- und Nebenarbeiten sowie
Betonrückenstütze.

Material: Bordstein aus Beton
Farbe: grau
Versetzung als Einfassung
Höhe über Pflaster entsprechend Ausführungsplanung
Breite 8 cm, Höhe 30 cm,
Witterungswiderstand A
Abriebwiderstand F
Biegezugfestigkeit S

mit Fundament und einseitiger Rückenstütze
aus Beton mit einer Zusammensetzung
C 20/25 DIN EN 206 und DIN 1045-2,
Bettungsdicke 15 cm,
Breite der Rückenstützen 10 cm.

Einschließlich Sauberkeitsschicht aus Schotter 0/32
Breite 28 cm
Dicke 10 cm

Einschließlich aller Erdarbeiten
Überschüssiger Boden ist im Zuge des Rohplanums zu
verteilen
Einschließlich Verdichtung Planum nach
Ausschachtung
Menge: 530,000 m

**03.01.0060 Stahleinfassung Stahlband 6/200mm mit Stahlanker**
Stahleinfassung
Stahlband 6/200mm mit Stahlanker
Dränbetonfundament C12/15
10 cm Schottertragschicht 0/32
Menge: 175,000 m

**03.01.0070 Beton-RE-Pflaster 20/10/8 cm muschelkalk nuanciert**
Beton-RE-Pflaster 20/10/8 cm muschelkalk nuanciert
Pflasterdecke aus Betonpflaster DIN EN 1338 mit
Minifase R5/2 mm, mit Abstandhaltern
Verlegung nach DIN 18 318 in profilgerechter
Lage (Oberfläche Pflaster/Platte ± 2,0 cm von
Sollhöhe), eben
(Ebenheit bei 4 m Messstrecke 1,0 cm)

Oberfläche: muschelkalk nuanciert
Maße: 200/100/80 mm
Verlegung läng zur Fahrt-/gehrichtung
Reihenverband 1/2 Stein versetzt

Vorsatzbeton aus farbechten Natursteinkörnungen und UV-
beständigen Farbpigmenten; Kernbeton mit hochfesten
Quarz- und Kieszuschlägen (kein Kalkstein)

Rutschhemmung nach DIN 51130 bzw. DGUV Regel 108-003:
R13
Hydrothermale Nachbehandlung im Produktionsprozess zur
Qualitätssicherung Masseverlust 0,1 kg/m2
Abriebwiderstand 18,5 mm
Festigkeit/Spaltzugfestigkeit
Tchar 4,5 MPa, Einzelwert 4,0 MPa,
Bruchlast 500 N/mm2

Das angebotene Fabrikat ist vor Auftragserteilung zu
bemustern.
Leitprodukt: MultiTec mit KANNtec10-Verschiebeschutz

Produkt
'
..........................................'
vom Bieter einzutragen
Menge: 525,000 m2

**03.01.0080 Schnitt vorstehender Pflasterflächen und Platten**
Schnitt vorstehender Pflasterflächen und Platten mit
Diamantsägeblatt.
Einschließlich Abfuhr des überschüssigen Materials
Ausführung in Teillängen
Menge: 300,000 m

*Hinweis*

**03.01.0090 Dämmplatte Schaumglas, d= ca.120 mm**
Schaumglasdämmung inkl Heißbitumen nach DIN EN 13
167Feuerwehrdurchfahrt liefern und fachgerecht
einbauen. Für denEinbau auf einer öffentlich begeh- und
befahrbaren Fläche mitPlattenbelag im Splittbett.Dicke:
ca.120 mm Typ DAA/dx nach DIN 4108, Teil
10Wärmeleitfähigkeit (Nennwert) 0,045
W/(mK)Wärmeleitfähigkeit (Bemessungswert) 0,046
W/(mK)U-Wert: 0,46W/m2K ist aus der Gefälleberechnung
nachzuweisenmittlere Druckfestigkeit: 1,00
N/mm2Brandverhalten nach DIN EN 13501-1, A1Steifemodul:
130 - 150 N/mm2Umweltdeklaration nach ISO 14025ISO
9001: 2008natureplus zertifiziertLeitfabrikat. Foamglas
S3 oder gleichwertig

angebotenes Produkt

'........................................'
vom Bieter einzutragen

mit Heißbitumen, z.B. 100/25 vollflächig und vollfugig
verklebt herstellen.Vor der Verlegung ist eine Längs-
und
Querkante in die ausgegossene Heißbitumenmasse
einzutauchen.
Verarbeitungstemperatur des Bitumens ca. 180 bis 200
°C,
Bitumenverbrauch: ca. 5 - 7 kg/m2, abhängig von
Dämmdicke
und Untergrund.

Hinweis: Höhen gemäß der Architektendetailplanung.
Einbaumaße (-breite): ca. 4,00 - 7,50 m
Gefälleerstellung Richtung Hof/Straße: ca. 1,1%
Sämtliche Schneide- und Anpassungsarbeiten sowie
notwendige Aussparungen für Einbauteile sind
einzukalkulieren.

Siehe folgende Plananlage:
-240620_SIM1_01_AR_5_DT_BT1.3_--_96405_--_P_Übergang
WU Außenwand UG-Durchfahrt, hofseitig
-240620_SIM1_01_AR_5_DT_BT1.3_--_96404_--_P_Übergang WU
Außenwand UG-Durchfahrt, straßenseitig
-240620_SIM1_01_AR_5_SN_BT1.3_S4_230_A_F_Schnitt D

Einbauort: Feuerwehrdurchfahrt Hof/Straße
Menge: 80,000 m2

**03.01.0100 Gussasphaltbelag inkl. Binder- und Tragschicht, d= ca. 13 cm**
Gussasphaltbelag inkl. Binder- und Tragschicht

Einbringen eines Gussasphalts in 3 Schichten zur
Verbreiterung des bestehenden Asphaltweges bis zu den
zuvor beschriebenen Rundbordsteinen.

Asphalt-Tragschicht im Bereich der zuvor beschriebenen
Feuerwehrumfahrt einbauen und verdichten, Unebenheiten
max. 6 mm, Mischgut: AC 32 TS, Bindemittel: 70/100
Asphalt-Binderschicht aus Gussasphalt einbauen,
Mischgut: AC 22 BS
Asphalt-Deckschicht aus Gussasphalt, aufgeraucht,
einbauen durch Aufstreuen und Andrücken von schwach mit
Bindemittel umhülltem Splitt, überschüssigen Splitt
abkehren, Mischgut: MA 11 N

Aufbauhöhen:
(1) Asphalt-Tragschicht ca. 6 cm
(2) Asphalt-Binderschicht ca. 3 cm
(3) Asphalt-Deckschicht ca. 4 cm
Hinweis: Höhen gemäß der Architektendetailplanung.
Einbaumaße (-breite): ca. 4,00 - 7,50 m
Gefälleerstellung Richtung Hof/Straße: ca. 1,1%

Siehe folgende Plananlage:
-240620_SIM1_01_AR_5_DT_BT1.3_--_96405_--_P_Übergang
WU Außenwand UG-Durchfahrt, hofseitig
-240620_SIM1_01_AR_5_DT_BT1.3_--_96404_--_P_Übergang
WU Außenwand UG-Durchfahrt, straßenseitig
-240620_SIM1_01_AR_5_SN_BT1.3_S4_230_A_F_Schnitt D

Einbauort: Feuerwehrdurchfahrt Hof/Straße
Menge: 80,000 m2

**03.01.0110 Fugenausbildung, h= ca. 4 cm**
Zulage für Fugenausbildung zu vorbeschriebener Position
"Gußasphalt" als Anarbeitung an Materialwechsel,
Bestandsbauteile.Fugenverschluss mit geeignetem
dauerelastischem Dichtstoff.

Fugentiefe 30 +1/-1 cm am Fahrkopf und Seiten
Menge: 35,000 m

*Hinweis*

**03.01.0120 STS Bk1,0 DPr1 0/32 D 18cm**
STS Bk1,0 DPr1 0/32 D 18cm
Körnung 0/32
Schichtdicke 18 cm,
Belastungsklasse RStO 12 Bk1,0,
Verdichtungsgrad mind. DPr 1,
aus Baustoffgemisch für Schottertragschicht,
industriell hergestellte Gesteinskörnungen TL Gestein,
wasserdurchlässig, kf größer gleich 5 x 10 hoch minus 5
m/s,
Einbau in Teilflächen.
Menge: 30,000 m2
Zuordnung: 080

**03.01.0130 Terrassenplatten 40/40/3,8 cm**
Terrassenplatten 40/40/3,8 cm
gemäß EN 13748-2 Th1 UT H D A1fl
Abmessungen: 40/40/3,6 cm
Oberflächen-Varianten: geschliffen und gestrahlt
Farbe: grau
Mit Fase, 2 x 3 mm
rutsch- und trittsicher - R-Wert 13
Frost-/Tausalzwiderstand 100 g/m2(Norm: 1,0 kg/m2)
Oberflächen-Varianten: geschliffen und gestrahlt

Leitprodukt: KANN Fiori oder gleichwertig
Einschließlich Bettungsschicht aus Sand-/ Splittgemisch
2/8 mm (keine Grauwacke)
Dicke [cm] Bettung/Fundament: 3 bis 5
Verlegeart Pflaster-/Plattenbeläge: Kreuzfugen
Fugenbearbeitung Straßen/Wege/Plätze: einschlämmen

Plattenbelag abkehren und mit geeignetem
Flächenrüttler (etwa 250 kg Betriebsgewicht) bis zur
Standfestigkeit abrütteln im trockenen Zustand unter
Verwendung einer Platten-Gleit-Vorrichtung
Nach dem Abrütteln Fugen erneut mit Sand-/
Splittgemisch 0/4 unter Wasserzugabe einschlämmen. Alle
verwendeten Mineralstoffe gemäß TL Gestein-StB 2004
Filterstabilität ist zu gewährleisten.
Überschüssiges Material abkehren und abfahren

Ausführung in Teilflächen

Produkt
'
..........................................'
vom Bieter einzutragen
Menge: 30,000 m2

**03.01.0140 Randeinfassung der Terrassenplatten mittels Betonrückenstütze**
Randeinfassung der Terrassenplatten mittels
Betonrückenstütze
Terrassenplatten in Teillängen mit Betonrücken
aus Beton C 12/15
Breite: 10 cm
Höhe: 10 cm
einseitig abgeschrägt
bis 3 cm unter OK Platten
gegen Versetzen schützen.
Einbau der Rückenstütze zeitlich mit der Verlegung der
äusseren
Plattenreihe, die nicht durch Kante oder
Gebäudesockel gehalten wird.
Rückenstütze oberseitig glattziehen.
Menge: 24,000 m

*Hinweis*

**03.01.0150 STS Bk1,0 DPr1 0/32 D 18cm**
STS Bk1,0 DPr1 0/32 D 18cm
Körnung 0/32
Schichtdicke 18 cm,
Belastungsklasse RStO 12 Bk1,0,
Verdichtungsgrad mind. DPr 1,
aus Baustoffgemisch für Schottertragschicht,
industriell hergestellte Gesteinskörnungen TL Gestein,
wasserdurchlässig, kf größer gleich 5 x 10 hoch minus 5
m/s,
Einbau in Teilflächen.
Menge: 120,000 m2
Zuordnung: 080

**03.01.0160 Rasenfugenpflaster, grau, Fugen 30 mm**
*** Grundposition ZZ 002.0
Betonpflastersteine gemäß DIN EN 1338 und TL-Pflaster
06 liefern und gemäß DIN 18 318 höhen- und
fluchtrichtig verlegen.
Material: Sickerfugenstein mit umlaufenden angeformten
Verbundnocken
Masze: 20,0 x 20,0 x 8,0 cm
Bruttomasz: 17cm + 3 cm = 20 cm
Versetzung in Reihen mit 1/2 Stein-Versatz
Farbe: grau
Fugenbreite: 30 mm
Verlegung in Rad-Stellplätzen
Verlegung quer zur Fahrtrichtung
in Einzelflächen
Gesamtfläche unterbrochen durch gesondert vergütete
Markierungszeilen Einschließlich werkseitigen halben
Steinen zur Erstellung des Verbandes.
Einschließlich Bettungsschicht aus Sand-/ Splittgemisch
0/4 mm (keine Grauwacke)
Pflasterbelag abkehren und mit geeignetem
Flächenrüttler (etwa 250 kg Betriebsgewicht) bis zur
Standfestigkeit abrütteln im trockenen Zustand unter
Verwendung einer Platten-Gleit-Vorrichtung
Nach dem Abrütteln Fugen erneut unter Wasserzugabe
einschlämmen.
Fugen anschließend mit einem wasserdurchlässigen und
tragfähigen Gemisch aus 10 Massen-% Oberboden der
Bodengruppe 2 und 4 gemäß DIN 18915 Teil 1, 40 Massen-%
Natursand der Körnung 0/4 mm und 50 Massen-% Splitt der
Körnung 2/5 mm und aus Rasensamen,
RSM 2.3 Gebrauchsrasen B gem. DIN 18 917 bis 1 cm unter
OK Stein auffüllen. Auf 1 cbm Gemisch sind 1 kg
Rasensamen zu mischen. Die
Fugen abschließend andrücken.

Alle verwendeten Mineralstoffe gemäß TL Gestein-StB
Filterstabilität ist zu gewährleisten

Produkt
'
..........................................'
vom Bieter einzutragen
Menge: 120,000 m2

**03.01.0170 Rasenpflaster mit linearer Oberflächengestaltung**
*** Wahlposition ZZ 002.1
Pflasterdecke aus Betonpflaster DIN EN 1338
Qualität K D I liefern und nach DIN 18 318 verlegen,
in profilgerechter Lage, höhen- und fluchtrichtig
(Ebenheit bei 4 m Messstrecke 1,0 cm) mit einer
Querneigung 2,5 %
Ausführung als Rasenliner mit linearer
Oberflächengestaltung
Ausbildung der Fase: Microfase
Fabrikat: Godelmann Scada nativo grau oder glw.
Formate: 400 x 400 x 120 mm
Kammerbreite: 42 mm
Verlegung in Kreuzfuge
Rasenfugen quer zur Fahrt-/Gehrichtung
Material: Vorsatzbeton Standard
Kernbeton, hochfest

Einschließlich Bettungsschicht aus Splittgemisch
0/4 mm (keine Grauwacke)
Die Fugen bis zur halben Steinhöhe mit Splitt
verfüllen
und einschlämmen.
Fugen anschließend mit einem Gemisch aus Rasensamen,
RSM 2.3 Gebrauchsrasen B gem. DIN 18 917, leicht
bindigem Oberboden, Bodenklasse 4 gemäß DIN 18 915 und
Splitt, bis 1 cm unter OK Stein auffüllen.
Auf 1 cbm Gemisch sind 1 kg Rasensamen zu mischen.
Die Fugen abschließend andrücken.
Pflasterbelag mit geeignetem Flächenrüttler (etwa 250
kg Betriebsgewicht) bis zur Standfestigkeit abrütteln
im trockenen Zustand unter Verwendung einer Platten-
Gleit- Vorrichtung.
Nach dem Abrütteln Fugen erneut mit Gemisch aus
Rasensamen und leicht bindigem Oberboden (wie vor
beschrieben) einfegen.
Alle verwendeten Mineralstoffe gemäß TL Gestein-StB
2004. Filterstabilität ist zu gewährleisten

Produkt
'
..........................................'
vom Bieter einzutragen
Menge: 120,000 m2

*Hinweis*

**03.01.0180 FSS Bk N Fw DPr1 Gemisch SfM 0/45 D 17cm**
FSS Bk N Fw DPr1 Gemisch SfM 0/45 D 17cm
Frostschutzschicht aus frostunempfindlichen
mineralischen Stoffen,
Körnung 0/45
Schichtdicke 17 cm.
Belastungsklasse RStO 12 N Fw
Verdichtungsgrad mind. DPr 1,
aus Baustoffgemisch für Schichten aus
frostunempfindlichen mineralischen Stoffen,
industriell hergestellte Gesteinskörnungen TL Gestein,
Menge: 510,000 m2
Zuordnung: 080

**03.01.0190 STS Bk N Fw DPr1 0/32 D 15cm**
STS Bk N Fw DPr1 0/32 D 15cm
Körnung 0/32
Schichtdicke 15 cm,
Belastungsklasse RStO 12 Bk N Fw,
Verdichtungsgrad mind. DPr 1,
aus Baustoffgemisch für Schottertragschicht,
industriell hergestellte Gesteinskörnungen TL Gestein,
wasserdurchlässig, kf größer gleich 5 x 10 hoch minus 5
m/s,
Einbau in Teilflächen.
Menge: 510,000 m2
Zuordnung: 080

**03.01.0200 Schotterrasensubstrat D20 cm**
Schotterrasensubstrat D20 cm
als Vegetationstragschicht FLL liefern und einbauen D =
20 cm
Vegetationstragschicht aus Schotterrasensubstrat
nach FLL-Richtlinie - Begrünbare Flächenbefestigungen,
Bereich: Schotterrasen
Verdichtungsgrad DPr = 93 % = 97 %,
Verformungsmodul EV2 = 30 MPa = 60 MPa, Verhältniswert
EV2/EV1 = 2,
zulässige Abweichung von der Sollhöhe +/- 2 cm,
Abweichung innerhalb einer 4 m langen Messstrecke nicht
größer als 2 cm,
Körnung 0/32 bis 0/56, Schichtdicke 20 cm,
im eingebauten, verdichteten Zustand,
Wasserdurchlässigkeit kf = 5 x 10-6 m/s
Menge: 510,000 m2

*Hinweis*

**03.01.0210 Plattenstreifen im Vorplatzbereich 40/40/3,8 cm**
Plattenstreifen im Vorplatzbereich 40/40/3,8 cm
höhen und fluchtrichtig verlegt
gem. DIN 18 318
gem. Ausführungsdetail
Abmessungen: 40/40/3,8 cm
Oberflächen-Varianten: geschliffen und gestrahlt
Farbe: grau
Mit Fase, 2 x 3 mm
rutsch- und trittsicher - R-Wert 13
Frost-/Tausalzwiderstand 100 g/m2(Norm: 1,0 kg/m2)
Oberflächen-Varianten: geschliffen und gestrahlt
Verlegung auf 10 cm Beton C 12/15
und 25 cm STS 0/32
Ausbildung der Sauberkeitsschicht und der
Bettungschicht in 40 cm Breite
Ausbildung einer einseitigen Rückenstütze bis 3 cm
unter OK Platte
einschl. erforderlicher Passchnitte

Leitprodukt: KANN Fiori oder gleichwertig

Produkt
'
..........................................'
vom Bieter einzutragen
Menge: 9,000 m2

*Hinweis*

**03.01.0220 Straßenbord aufnehmen und neu setzen**
Straßenbord A1, Bordsteine und Absenker,
im Bereich der zu verändernden Gehwegüberfahrt
aufnehmen, seitlich lagern und neu setzen.
Die Absenker sind nach aussen zu setzen
die vohandenen Hochborde sind im Bereich der Absenkung
vertieft einzubauen, inklusive Fundamentherstellung

Einschl. Abbruch der vorhandenen Betonbettung,
Abbruchmaterial abfahren und fachgerecht entsorgen.
Menge: 6,000 m

**03.01.0230 Mosaikpflaster aufnehmen und neu setzen**
Mosaikpflaster aufnehmen und neu setzen
Mosaikpflaster 4/6 in ungebundener Bettung ausgabeln,
Bettunggschicht abfahren
Mosaikpflaster seitlich lagern und nach Versetzung
des Großpflasters der Gehwegüberfahrt
seitlich anarbeiten
Neuversetzung in ungebundener Bettungsschicht
Mosaikpflaster hammerfest versetzen, einschlämmen
und abrammen
Menge: 40,000 m2

**03.01.0240 Kleinpflaster aufnehmen und setzen**
Kleinpflaster aufnehmen und neu setzen
Kleinpflaster 9/11 in ungebundener Bettung
einschl. Bettungsschicht aufnehmen und abfahren
Menge: 10,000 m2

#### Abschnitt 03.02 536 Spielplatzflächen

**03.02.0010 Sandkasten, Regeldetail SIM 4.1**
Sandkasten, Regeldetail SIM 4.1
Abmessungen aussen 228 x 460 cm
bestehend aus:
Sitzbalken
2 St 24x14x228cm Holzschwellen, Robinie
verschraubt mit Winkelverbindern 50x50x8, feuerverzinkt
und Eckwinkelverbindern 50x50x25x2, feuerverzinkt
Einfassung
2 St 24x14x200cm Holzschwellen,
2 St 14x14x200cm Holzschwellen,
4 St 24x14x131cm Holzschwellen
2 St 24x14x150cm Holzschwellen
4 St 14x14x131cm Holzschwellen
2 St 14x14x150cm Holzschwellen
Material: Robinien-Kernholz
verschraubt mit Flachverbindern 100x100x8,
feuerverzinkt und Winkelverbindern100x100x8,
feuerverzinkt
auf 10 cm Schotterschicht 0/32
einschl.
12 St Eckwinkelverbinder, Stahl, feuerverzinkt,
rostfrei 50x50x25x2
4 St Winkelverbinder, feuerverzinkt, rostfrei 100x100x8
4 St Flachverbinder, feuerverzinkt, rostfrei 100x100x8
einschl. aller Erd- und Fundamentierungsarbeiten
Menge: 1,000 St

**03.02.0020 Spielsand 0/2 ungewaschen - weiß**
Spielsand 0/2 mm für Kleinkinderspielbereich
zum Sandspiel (Backen)
und in einer Stärke von ca. 40 cm einbauen.
Lieferung erst nach vorgelegter Probe oder Rücksprache
mit der Bauleitung.
Farbe: möglichst hell
Die Freiheit von Schadstoffen entspechend der gültigen
Vorschriften ist vor Einbau nachzuweisen.
OK Sand gemäß Plan
Menge: 65,000 m2

**03.02.0030 Betonplatten, einreihig, am Sandkasten B30cm**
Betonplatten, einreihig, am Sandkasten B30cm
Betonplatten 300/300/50mm
höhen und fluchtrichtig längs verlegt
gem. DIN 18 318 mit Quergefälle

Betonplatten ungeschliffen, leicht gefast
Farbe: grau
gemäß DIN EN 1339, DILRU4
Maße L/B/D [mm] Betonplatte: 500/250/50 mm
Abweichung Plattenmaß: N
Abweichung diagonal: J
Witterungswiderstand: D
Biegezugfestigkeit: T
Abriebwiderstand: F
Bruchlast: 11

Verlegung auf Beton C 12/15 0/16
Stärke in verdichtetem Zustand 10 cm
und auf Schotterrtragschicht 0/32
Stärke in verdichtetem Zustand 15 cm
Gefälle vom Sandkasten abweisend min 2,5%
Einschl. Ausbildung der Sauberkeitsschicht und der
Einschl. Bettungschicht in Plattenbreite mit
konstruktivem Überstand
Einschl. Ausbildung einer Rückenstütze bis 3 cm unter
OK Platte
Einschl. Ausschachten bis 30 cm unter Geländeniveau
Einschl. Abtransport des überschüssigen Bodens
Einschl. Verdichten des anstehenden Untergrundes bis 45
MN/m2
Menge: 12,000 m

#### Abschnitt 03.03 539 Sonstiges zur KG 530

**03.03.0010 Wurzelbrücke**
Wurzelbrücke ArborGrid aus feuerverzinktem Stahl.
Außenabmessungen: 16,60 x 0,24/4,0 m [ohne
Innenöffnung)
befahrbar bis 50 kN dynamische Radlast, d.h. im
überbauten Zustand (Pflaster, Asphalt, o.Ä.)
für einen Bremsvorgang eines bis zu 40 Tonnen schweren
Fahrzeuges
von 20 km/h auf 0 km/h innerhalb 2 Sekunden ausgelegt

bestehend aus:
68 St höhenverstellbaren Schraubfundamente aus
feuerverzinktem
Stahl L 1.000 mm D 89 mm
22 St Längsträger lang aus feuerverzinktem Stahl L
2.000 mm B 180 mm T 90 mm
4 St Längsträger kurz aus feuerverzinktem Stahl L 1.000
mm B 180 mm T 90 mm
15 St Längsträger als Sonderlänegn aus feuerverzinktem
Stahl B 180 mm T 90 mm
in den Längen:
- 1001 mm
- 2 x 1004 mm
- 1005 mm
- 2 x 1018 mm
- 1017 mm
- 2068 mm
- 1023 mm
- 1040 mm
- 3 x 1056 mm
- 1678 mm
- 1583 mm
30 St Gittermodule aus feuerverzinktem Stahl L 970 mm B
1.000 mm,
13 St Gittermodule aus feuerverzinktem Stahl L 970 mm B
500 mm,
16 St Gittermodulen aus feuerverzinktem Stahl als
trapezförmige Sonderanfertigung gemäß Detail
Unterseite (U), Oberseite (O), Linke Seite (L), Rechte
Seite (R)
290/240/1.580/1.680 mm
640/290/1.000/1.060 mm
980/640/11.000/1.060 mm
820/480/1.000/1.060 mm
660/330/1.000/1.040 mm
930/660/1.000/1.020 mm
960/430/2.000/2.070 mm
650/460/1.000/1.020 mm
860/650/1.000/1.020 mm
560/360/1.000/1.020 mm
670/550/1.000/1.000 mm
280/170/1.000/1.000 mm
390/280/1.000/1.000 mm
500/390/1.000/1.000 mm

Höhe des Systems: 110 mm (ab Unterkante Stahlträger bis
Oberkante Gittermodul)
Montage ohne Ausschachten des Wurzelraums
Alle Teile komplett feuerverzinkt inkl.
Befestigungsmaterial

Für das System muss herstellerseitig eine schriftliche
Garantie auf die Belastbarkeit
sowie eine Lebensdauer von 25 Jahren vorliegen.
Einschl. Abdeckung mit GeoGitter GLGN
Einschl. Andecken mit Rasentragschicht (Material wird
gesondert vergütet)

Liefernachweis:
Greenleaf GmbH & Co. KG
Bockshard 20
51580 Reichshof-Hunsheim
Tel.: 02261 92028-0
Fax: 02261 92028-20
E-Mail: info@greenleaf.de
Internet: www.greenleaf.de (http://www.greenleaf.de)

Produkt
'
..........................................'
vom Bieter einzutragen
Menge: 1,000 St

**03.03.0020 Zulage für gesonderte Beauftragung einen Nachunternehmers**
Zulage für gesonderte Beauftragung einen
Nachunternehmers Die Ausführung der
nachstehenden Arbeiten kann nur durch
eine Fachfirma erfolgen, die im ULV
Straßenbauarbeiten zugelassen ist.
Der ULV-Nachweis ist vor Beginn der
Arbeiten vorzulegen. Genehmigungsbehörde
für die Gehwegüberfahrt: SGA Friedrichshain-Kreuzberg
Menge: 1,000 Psch

**03.03.0030 Behördlicher Umgang einschl. Baustellensicherung**
Behördlicher Umgang einschl. Baustellensicherung
Beantragung der erforderlichen Sicherung der
Einbausituation
Sicherung der Einbausituation mit den erforderlichen
Hilfsmitteln
Vorhalten der Sicherung Rückbau der Sicherung
Beantragung und Durchführung der Abnahme durch das SGA
Menge: 1,000 Psch

**03.03.0040 Straßenbord aufnehmen und neu versetzen**
Straßenbord aufnehmen und neu versetzen
Straßenbord A1, Bordsteine und Absenker,
im Bereich der zu verändernden Gehwegüberfahrt
aufnehmen, seitlich lagern und neu versetzen.
Die Absenker sind nach aussen zu versetzen
die vohandenen Hochborde sind im Bereich der Absekung
vertieft einzubauen
Einschl. Abbruch der vorhandenen Betonbettung
Abbruchmaterial abfahren
Erstellung einer Betonunterlage und Neuversetzung
Menge: 6,500 m

**03.03.0050 Plattenbelag aufnehmen und abfahren**
Plattenbelag aufnehmen und abfahren
Betonplatten
Abmessungen: bis 40/40/4 cm
einschl. Bettungaus Kalksand aufnehmen und abfahren
Menge: 4,000 m2

**03.03.0060 Plattenbelag aufnehmen und neu verlegen**
Plattenbelag aufnehmen und neu verlegen
Betonplatten
Abmessungen: bis 40/40/4 cm
einschl. Bettung aus Kalksand aufnehmen,
seitlich lagern und nach Versetzung der Gehwegüberfahrt
neu verlegen.
Platten hammerfest verlegen undeinschlämmen
Menge: 4,000 m2

**03.03.0070 Mosaikpflaster aufnehmen und abfahren**
Mosaikpflaster aufnehmen und abfahren
Kleinpflaster 4/6 in ungebundener Bettung
einschl. Bettungsschicht aufnehmen und abfahren
Menge: 3,000 m2

**03.03.0080 Mosaikpflaster aufnehmen und neu setzen**
Mosaikpflaster aufnehmen und neu setzen
Mosaikpflaster 4/6 in ungebundener Bettung
ausgabeln, Bettunggschicht abfahren
Mosaikpflaster seitlich lagern und nach Versetzung
des Großpflasters der Gehwegüberfahrt
seitlich anarbeiten
Neuversetzung in ungebundnder Bettungsschicht
Mosaikpflaster hammerfest versetzen, einschlämmen
und abrammen
Menge: 4,000 m2

**03.03.0090 Kleinpflaster aufnehmen und abfahren**
Kleinpflaster aufnehmen und neu setzen
Kleinpflaster 9/11 in ungebundener Bettung
einschl. Bettungsschicht aufnehmen und abfahren
Menge: 25,000 m2

**03.03.0100 Großpflaster im Straßenbereich aufnehmen und neu setzen**
Großpflaster im Straßenbereich aufnehmen und
neu setzen Großpflaster D 16-18 cm im bereich der
Straße aufnehmen und seitlich lagern
Pflaster nach der Versetzung der Straßenborde neu
setzen
Menge: 9,000 m2

**03.03.0110 Tragschicht D 20 cm aufnahmen und abfahren**
Tragschicht D 20 cm aufnahmen und abfahren
vorhandene Tragschicht im Bereich der Gehwegüberfahrt
ausbauen und abfahren
Menge: 7,000 m3

**03.03.0120 Boden auskoffern bis -68 cm**
Boden auskoffern bis -68 cm
Bodenabtrag im Bereich der Gehwegüberfahrt
Boden aufnehmen und abfahren
Menge: 10,000 m3

**03.03.0130 FSS Bk1,0 DPr1 Gemisch SfM 0/45 D 25cm**
FSS Bk1,0 DPr1 Gemisch SfM 0/45 D 25cm
Frostschutzschicht aus frostunempfindlichen
mineralischen Stoffen,
Körnung 0/45
Schichtdicke 25 cm.
Belastungsklasse RStO 12 Bk1,0,
Verdichtungsgrad mind. DPr 1,
aus Baustoffgemisch für Schichten aus
frostunempfindlichen mineralischen Stoffen,
industriell hergestellte Gesteinskörnungen TL Gestein,
Menge: 34,000 m2
Zuordnung: 080

**03.03.0140 STS Bk1,0 DPr1 0/32 D 20cm**
STS Bk1,0 DPr1 0/32 D 18cm
Körnung 0/32
Schichtdicke 20 cm,
Belastungsklasse RStO 12 Bk1,0,
Verdichtungsgrad mind. DPr 1,
aus gebrochenem Natursteinmaterial für
Schottertragschicht,
wasserdurchlässig, kf größer gleich 5 x 10 hoch minus 5
m/s,
Einbau in Teilflächen.
Menge: 34,000 m2
Zuordnung: 080

**03.03.0150 Granit-Reihensteinpflaster, gestockt, D 16-18 cm, mit 5 cm Fugenverguß**
Großsteinpflaster Granit (Reihensteinpflaster oder
Wiener
Pflaster, gesägt, gestockt)
D 16-18 cm
im Reihenverband mit versetzter Fuge
Bettung Splittbettung 3/5
hammerfest versetzt und abgerammt
mit mind. 5 cm Fugenverguss mit genormter heißer
Fugenvergussmasse
Menge: 34,000 m2

**03.03.0160 Lastplattendruckversuch (dynamisch) Planum/ Tragschicht**
Lastplattendruckversuch (dynamisch) Planum/ Tragschicht
Kontrollprüfung ZTV E-StB
auf besondere Anordnung der Bauleitung in Ergänzung der
Eigenüberwachung für Unterbau/Planum/ Tragschichten
Prüfung für Verformungsmodul
mit dynamischem Lastplattendruckversuch TP BF-StB
Menge: 4,000 St

**03.03.0170 Splitttraufe in unterschiedlichen Breiten**
Splitttraufe in unterschiedlichen Breiten
als Spritzschutz ist am Gebäude und unter Balkonen
Regelbreite: 30 cm bzw. flächig unter Balkonen
Aufbau: 30 cm Splitt 6/32 mm auf Noppenfolie
am Gebäude bis OK Kies hochgezogen
Material: Grauwacke
geländeseitig mit gesondert vergütetem
Betonkantenstein 8/25/100 cm eingefasst
Die Kiestraufe ist an den Terrassen unterbrochen.
Menge: 90,000 m2

**03.03.0180 Vert.Schutzschicht Noppenbahn D 8mm**
Vert.Schutzschicht Noppenbahn D 8mm
Vertikale Schutzschicht: Noppenbahn, vlieskaschiert
Schichtdicke [mm] Noppenbahn: 8
Einschließlich der erforderlichen Erdarbeiten
Gebäudesockel freilegen bis 80 cm unter OK Gelände
Noppenfolie mit 75 cm Höhe einlegen
Bodenanfüllen und verdichten
Menge: 240,000 m

### Bereich 04 550 Technische Anlagen

#### Abschnitt 04.01 551 Abwasseranlagen

**04.01.0010 Reinigung der bestehenden Entwässerungsleitungen zum Hof**
Entwässerungskanal/-leitung bis DN 300 reinigen,
Verschmutzungsgrad bis 10%
durch Hochdruckspülverfahren,
einschließlich Entsorgung Räumgut
Feinreinigung Unmittelbar vor Inlinereinbau.

Die Auswahl:
-der Einbauabschnitte und -richtung mit Start- und
Endschächten
-des Einbauverfahrens (Einziehen, Inversieren)
-der Härtung des Schlauchliners
erfolgt nach Wahl des AN.
Ausführung der Leistung nach DIN 18326
Menge: 50,000 m

**04.01.0020 Bodenaushub, anschliessend Abfuhr**
Bodenaushub, anschliessend Abfuhr
Boden für Kiespackung profilgerecht lösen,
laden und abfahren.
Aushub: 1.800 x 7.000 x 2.600 mm
Koffersohle standfest verdichten,
Bodenklasse 4-5 gemäß DIN 18300.
Abrechnung nach fester Masse (Länge x Höhe x Breite)
Menge: 33,000 m3

**04.01.0030 Füllboden liefern**
Füllboden liefern
ohne organische
Anteile, max. Zuordnungswert 1.1 (gem. LAGA)
liefern und bis 60 cm einbauen.

Bodenart: leicht lösbar
nichtbindige bis schwachbindige Sande,

Eigenschaften:
- verdichtungsfähig auf mind. 45 MN / qm
(Verformungsmodul EV2)
- Feinkornanteil (d < 0,06 mm) unter 15 Gew. %
- Grösstkornanteil (d < 60 mm) max. 30 Gew. %
- Wasserdurchlässigkeitsbeiwert kf: mind. 5,7 x 10-5
m/s

einschließlich lagenweiser Einbau bis 40 cm
einschließlich Berücksichtigung des Einbaus der
Kiesrigole
nebst Sickerrohr und Schächten
Einbaugenauigkeit: +/- 2 cm, max. 2 cm unter 4 m
Richtlatte

Einschließlich Verdichtung
mind. 45 MN / qm
(Verformungsmodul EV2)
Menge: 31,000 m3

**04.01.0040 Rohrrigole L 6.000 mm,**
Rohrrigole L 6.000 mm,
bestehend aus
2 St Kontrollschächte DN 400
Schachthöhe 1.500 mm
bestehend aus je
1 St Schachtunterteil, unten offen mit seitlichem
Abgang DN 350
1 St Schachtaufsetzrohr DN 400 mit seitlichem Zulauf DN
160
1 St Schlammfang mit Eimerauflage und Siebeimer
1 St obererem Schachtabschluß mit Betonauflage und
Feststoffsammler,
1 St Schachtabdeckung Klasse B mit Lüftungsöffnungen
6 m Sickerrohr DN 350
Sickerrohr vliesummentelt mit Geotextil GRK 3 150 g/m2
einschl. aller erforderlichen Verbindunggsstücke
einschl. Kiespackung BxLxH: 1.800/ 7.000/ 400 mm
Kiespackung seitlich vliesummentelt mit Geotextil GRK 3
150 g/m2

Ausführung gemäß Detail SIM 4.4
Menge: 1,000 Stk

**04.01.0050 Entwässerungsrinne NW 150**
Entwässerungsrinne NW 150
ACO DRAIN Multiline Seal in V 150 S - mit verzinkter
Zarge
oder gleichwertig

bestehend aus den Rinnenelementen:
57 St V 150 Länge 100 cm
2 St V 150 Länge 50 cm
einschl. 2 St Einlaufkasten - DN/OD160 - Länge 50 cm
einschl. 59 St Abdeckungen aus Maschenrost
10/30 C250 MW29x12 - Länge 50 cm
einschl. 4 St Stirnwänden
einschl. 2 St Zuschnitten
Verkehrsklasse C 250.
Versetzung entsprechend Einbauvorgabe des Herstellers

möglicher Liefernachweis:
ACO Tiefbau Vertrieb GmbH
Am Ahlmannkai 24782 Büdelsdorf
www.aco-tiefbau.de

Produkt
'
..........................................'
vom Bieter einzutragen
Menge: 29,500 m

**04.01.0060 Fassadenrinne 155/75 mm verzinkt ACO Profiline**
Ausführung in Türbereichen Eingang und Terrassen
Ausführung in Teillängen

ACO ProfiLine Fassaden- und Terrassenrinne,
Material: Stahl verzinkt
B=155 mm
fixe Bauhöhe 75 mm,
beidseitig integrierte Kiesleiste gegen fassadenseitige
Staunässe
4mm Drainschlitze
geschlossener Rinnenboden
werkseitig vormontiertes Rostverriegelungs- und
Rinnenverbindungssystem
heraustrennbarer Stichkanalanschluss

Einschl. Abdeckung:
Maschenrost Stahl stückverzinkt nach DIN EN ISO 1461,
MW 30/10 mm,
belastbar in Anlehnung an Klasse A15, Oberfläche glatt
Rutschhemmung
R10 oder mit Gleitschutz Rutschhemmung R11, inkl.
Arretierung.
Einschließlich Versetzung auf 5 cm Beton

begehbar sowie rollstuhlbefahrbar,
liefern, verlegen und an vorgestrecktes KG-Rohr DN 100
anschliessen
einschl. erforderlicher Übergangsstücke

Einzellängen:
Rinne 1: 1.006 mm - 75/155 mm
Rinne 2: 1.006 mm - 75/155 mm
Rinne 3: 1.006 mm - 75/155 mm
Rinne 4: 1.006 mm - 75/155 mm
Rinne 5: 1.006 mm - 75/155 mm
Rinne 6: 1.006 mm - 75/155 mm
Rinne 7: 1.006 mm - 75/155 mm
Rinne 8: 1.006 mm - 75/155 mm
Rinne 9: 2.335 mm - 75/155 mm
Rinne 10: 2.335 mm - 75/155 mm
Rinne 11: 1.700 mm - 75/155 mm

Produkt
'
..........................................'
vom Bieter einzutragen
Menge: 15,500 m

**04.01.0070 Straßenablaufkombination D 300x500 Kurzform PP/ Guß**
Straßenablaufkombination 300x500 Kurzform
bestehend aus:

Rost aus Gusseisen mit vier schraublosen und
verkehrssicheren Arretierungen aus hochverschleißfestem
Kunststoff, Rost nach Lösen der Arretierungen
herausnehmbar, zweiseitig ca. 110 Grad aufklappbar,
nach dem Aufklappen nicht herausnehmbar
Schlitzweite 24 mm entsprechend EN 124,
Schlitzlängen kleiner 170 mm,
Einlaufquerschnitt ca. 570 cm2
Gewicht 40,0 kg
Klasse D 400

Aufsatz 300x500 Pultform aus PP,
Klasse D 400
entsprechend DIN EN 124,
gemäß den Anforderungen der Gütesicherung nach RAL-GZ
692 umlaufender Tropfkante aus Gusseisen
zur Aussteifung des Ablaufkörpers
in Kombination mit Ablaufkörper in Pultform
Bauhöhe 100mm,
Rahmenaußenmaße 300x524mm,
mit multifunktionalem Doppelscharnier,
Rahmen aus Gusseisen, hochziehbar
umlaufend geschlossen,
mit vorgeformten, bei Bedarf ausschlagbaren
Bauzeitentwässerungen,
mit PEWEPREN-Einlagen,
mit Eimerauflage für Eimer nach DIN 4052,

Straßenablaufkörper 300x500mm Kurzform
analog DIN 4052 aus Fertigteilen
aus Kunststoff Polypropylen(PP)
lastentkoppelt, teleskopier- und drehbar,
mit horizontalen und vertikalen
Versteifungs- und Verankerungsrippen,
durch integrierte verschiebesichere
EPDM-Lippendichtung
wasserdicht bis 0,5bar analog DIN 4030,
Konus kompatibel zu Aufsatzaus PP
mit umlaufender Tropfkante aus Gusseisen
sowie Einbau-/Schalungshilfe aus EPS-Hartschaum
für die Ausbildung des Betonauflagers des Aufsatzes
und Einlegen in Aufsatzrahmen
gegen Schmutzeintrag in der Bauphase.

PP Konus mit EPDM-Dichtung,
zulässige Abwinklung zum Unterteil bis 8 %,
Gewicht 2,6 kg, Bauhöhe 35cm,
Einsteckmaß 270 +/-30mm,
Werkstoff Polypropylen,
inklusive Einbau-/Schalungshilfe
aus weißem EPS-Hartschaum,

PP Boden, rund, drehbar
mit Stutzen DN/OD 160
Abwinklung 15°
Gewicht 2,6 kg, Bauhöhe 35cm

Werkstoff Polypropylen

einschl. Anschluß an vorgestreckte Entwässerungsleitung
Menge: 6,000 St

#### Abschnitt 04.02 556 Elektrische Anlagen

**04.02.0010 Kabelgraben Tiefe bis 0,8 m**
Kabelgraben herstellen,
Aushubtiefe bis maximal 0,8 m,
Abmessungen nach DIN 4124,
Bodenklassen 3 bis 5 nach DIN 18300,
Boden lösen, ausheben, seitlich zwischenlagern,
einschließlich Lieferung und Herstellung
von 10 cm Kabelbettung
nach Verlegung Kabel Einbau von mind. (>20cm<)
Abdeckung aus steinfreien Sand.
Kabelgraben oberhalb der Leitungszone wieder verfüllen
und verdichten.
Überschüssiges Material seitlich lagern.
Menge: 180,000 m
Zuordnung: 051

**04.02.0020 Kabelleerrohre liefern und verlegen**
Kabelleerrohr liefern und verlegen
Erforderliche Erdarbeiten zur
Herstellung des Rohrgrabens ausführen.
Rohr DN/OD 160 aus PP, einschließlich sämtlich
erforderlicher Formteile.
Rohrverbindung nach Wahl des AN.
Bettung nach DIN EN 1610, Typ 1.
Sohlentiefe bis 0,8 m.
Überdeckungshöhe bis 0,4 m
Ausführung in Teillängen
Menge: 20,000 m

**04.02.0030 Mastleuchten, Mastaufsatzleuchte einschl. Mast L 4.000 mm**
Mastleuchten, Mastaufsatzleuchte einschl. Mast L 4.000
mm
Mastansatz- und Mastaufsatzleuchte
Gehäuse aus korrosionsbeständigem Aluminium-Druckguss,
seewasserbeständig pulverbeschichtet.
Mastaufsatz mit integrierter Leitungsführung und
Edelstahlschrauben. Serienmäßig mit Membranventil zur
Kondenswasservermeidung.  Abdeckung
Einscheiben-Sicherheitsglas (ESG) klar. Asymmetrische
Lichtverteilung.
Leuchten für Mastzopf Ø 76 mm
Werkzeuglose Wartung/Austausch durch
Eccentric-Lock-System
mit Trennstecker und Hybrid-Lock-System.
Komplett mit Anschlussleitung 4 x 1,0 mm², Länge 8 m.

Serie: MINGATA mini Bestellnummer: 612174.0031.1.Z1
oder gleichwertig
Farbe: anthrazit metallic (DB703)
Länge: 530 mm
Breite: 270 mm
Höhe: 100 mm
Gewicht: 5.4 kg
Lichtquelle: LED
Sockel: ohne Sockel
Farbtemperatur: 4000K
Farbwiedergabeindex: 70
Farbtoleranz (McAdam) (McAdam-Ellipse): 3 SDCM
Lebensdauer Lampe: 100000 h (L80/B50)
Lebensdauer Lampe 2: 50000 h (L80/B50)
Bemessungsleistung: 28 W
Bemessungsleuchtenlichtstrom: 4000 lm
Ausstrahlwinkel Down: 76° / 48° / 76° / 2°
Ausstrahlwinkel Up: 0°
Systemeffizienz: 143 lm/W
Lichtaustritt: direkt
Lichtverteilung: asymmetrisch
Betriebsgerät: Konverter dimmbar DALI Zhaga
Spannung: 220 - 240 V / 50 Hz, 60 Hz
Leistungsfaktor: 0.99
Schutzklasse: II
Leuchten an Sicherung B10A: 13
Leuchten an Sicherung B16A: 21
Leuchten an Sicherung C10A: 21
Leuchten an Sicherung C16A: 35
Einschaltstrom / Einschaltzeit: 21 A / 300 µs
Klirrfaktor (THD): 8 %
Schutzart: IP 66
Umgebungstemperatur: -20 °C ... + 50 °C
Schlagschutz: IK08
Glühdrahtprüfung: 960 °C
Konformitätszeichen : CE

einschl. Betriebsgerät mit integriertem
Überspannungsschutz bis 10 kV.
einschl. Mast D 76 mm mit Erdstück für ortsfeste
Montage
Farbe: anthrazit metallic (DB703)
einschl. Fundamentierung
einschl. Einführung der Kabelzuführung

möglicher Liefernachweis:
RZB Rudolf Zimmermann, Bamberg GmbH
Rheinstrasse 16
96052 Bamberg

Produkt
'
..........................................'
vom Bieter einzutragen
Menge: 6,000 St

### Bereich 05 560 Einbauten in Außenanlagen und Freiflächen

#### Abschnitt 05.01 561 Allgemeine Einbauten

**05.01.0010 Poller Holstein D76mm H900mm**
Poller Holstein D76mm H900mm
Stahlrohrpoller "Holstein" oder gleichwertig
zum Einbetonieren
Rohr 76 x 2,6 mm
mit eingebördelter Stahlkappe
Gesamtlänge 1500 mm
feuerverzinkt
Pulverbeschichtet RAL 7016
einschließlich Fundament nach herstellerangaben
einschließlich Erdarbeiten und Anpflasterung
überschüssiger Boden ist abzufahren

Liefernachweis:
Hahne & Lückel GmbH | An der Silberkuhle 13
| 58239 Schwerte-Geisecke

Produkt
'
..........................................'
vom Bieter einzutragen
Menge: 6,000 St

**05.01.0020 Radständer ohne Kniegurt**
Radständer ohne Kniegurt
Fahrradbügel aus Rundrohr D 48 mm
Länge/ Höhe: 1.000 x 1.200 mm
als Einzelständer,
einschließlich jeweils 2
Fundamenten, aus Beton C 20/25 DIN EN 206-1,
Durchmesser 30 cm,
Tiefe 50 cm
auf 15 cm Schotter 0/32
OK Fundament 15 cm unter OK Belag
Gesamtmaße (sichtbar) Fahrradbügel H/B 50 x 80 cm
sichtbare Höhe Fahrradbügel min. 80 cm
Material: Stahl, feuerverzinkt
Einschließlich aller Erdarbeiten
Überschüssiger Boden ist abzufahren

Produkt
'
..........................................'
vom Bieter einzutragen
Menge: 58,000 St

**05.01.0030 Sitzmauer mit Sitzauflage gemäß Detail SIM 4.2**
Sitzmauer mit Sitzauflage gemäß Detail SIM 4.2
bestehend aus :
Betonwerkstein, BxH: 50x50 cm
mit Fase, gesäuerte Oberfläche, anthrazit,
Länge 200 cm
Ansichtsseiten: umlaufend und oben
versetzt auf 30 cm Betonfundament C 12/15 mit
Rückenstütze
Sitzhöhe: 45 cm

mit Sitzauflage
Material: Gebirgslärche geölt,
Fabrikat: Modell Minden der Nordbahn gGmbH
oder gleichwertig
Breite: 50 cm
Höhe: 7 cm
Montage auf in einander gesteckte und seitlich
miteinander
verbundene U-Profile,
ohne Rückenlehne
alle Stahlteile feuerverzinkt
Menge: 5,000 St

#### Abschnitt 05.02 562 Besondere Einbauten

**05.02.0010 Hängematte "Gräser"**
Hängematte "Gräser"
Hängematte aus Herkulestau zwischen
Edelstahl-Standpfosten
bestehend aus:
2 auswärts geneigten gebogenen Edelstahl- Standpfosten,
starkwandig,
Endausformung: Schrägschnitt
maximale Pfostenlänge (über Erde) 285 cm
1 Hängematte aus engmaschigem Herkulestaunetz, ca.
180x80cm
2 Kanthölzern
2 hochfesten Kettenwirbeln
2 Schwingungsbegrenzern

Alle Standpfosten aus Edelstahlrohr ø101,6mm.
Freie Pfostenköpfe mit Schrägschnitt und elliptischer
Ansichtsfläche.
Edelstahloberflächen glaskugelgestrahlt.
Alle Hölzer aus Robinie, gehobelt und gefast. Alle
Holzteile sind
unbehandelt. Netze aus Herkulestau.
Anschlusspunkt Netz/Seil mit Standpfosten mittels
ausgeformter Edelstahlgabel und nachspannbarer
Edelstahlkette.
Alle Verbindungsteile aus Edelstahl oder verzinkt.
Alle Muttern selbstsichernd.
einschl. Pulverbeschichtung C3 (einfarbig)
Standpfosten aus Edelstahl nach RAL-Farbe gemäß
Standard- Farbsortiment. Oberflächenbeschaffenheit:
seidenglänzend

einschl. aller Erd- und Fundamentierungarbeiten
Fundamente entsprechend Herstellervorgabe

möglicher Liefernachweis:
Spiel-Bau GmbH
Alte Weinberge 21, 14776 Brandenburg
Tel.: 03381/2614-0
eMail: spiel-bau@spiel-bau.de
(mailto:spiel-bau@spiel-bau.de)

Produkt
'
..........................................'
vom Bieter einzutragen
Menge: 1,000 St

**05.02.0020 Spielgerät "Gräsersitz groß"**
Spielgerät "Gräsersitz groß"
Art. Nr. 4S-170307-43 oder gleichwertig
bestehend aus:
4 verlängerten, gebogenen Edelstahl-Standpfosten,
Pfostenende mit Schrägschnitt
2 abgerundeten Sitzflächen aus Holz, Höhe 40/ 42cm
Alle Standpfosten aus Edelstahlrohr ø101,6mm.
Freie Pfostenköpfe mit bündig verschweißter
Edelstahlkappe.
Edelstahloberflächen glaskugelgestrahlt.
Alle Hölzer aus Robinie, gehobelt und gefast. Alle
Holzteile sind unbehandelt.
Alle Verbindungsteile aus Edelstahl oder verzinkt. Alle
Muttern selbstsichernd

einschl. aller Erd- und Fundamentierungarbeiten
Fundamente entsprechend Herstellervorgabe

einschl. Pulverbeschichtung C3 (einfarbig)
Standpfosten aus Edelstahl nach RAL-Farbe gemäß
Standard- Farbsortiment.
Oberflächenbeschaffenheit: seidenglänzend

möglicher Liefernachweis:
Spiel-Bau GmbH
Alte Weinberge 21, 14776 Brandenburg
Tel.: 03381/2614-0
eMail: spiel-bau@spiel-bau.de
(mailto:spiel-bau@spiel-bau.de)

Produkt
'
..........................................'
vom Bieter einzutragen
Menge: 1,000 St

**05.02.0030 Fitnessgerät Ruderbank**
Fitnessgerät Ruderbank
Artikel-Nr.: CE08 der TOLYMP GmbH oder gleichwertig
Material: V2A-Edelstahl
Lieferung und Montage
des komplett vormontierten Outdoor Fitnessgerätes
Einschl. Bodenbefestigung zum Einbetonieren
Einschl. Erd- und Fudamentierungsarbeiten
überschüssigen Boden abfahren
Fudament 80/80/80 cm
oberseitig glatt verstrichen
Betongüte: C 25/30
Optional kann ein Standortschild gemäß DIN EN 16630
erstellt und geliefert werden, das Ausschreibungen,
Sicherheitshinweise und Herstellerinformationen
enthält.
Gerätemaße: (L x B x H): ca. 119 x 58 x 115 cm
Platzbedarf (freizuhaltender Bewegungsraum): 358 x 431
cm
TÜV zertifiziert nach DIN EN 16630:2015-06
Gewicht: ca. 51 kg
Möglicher Lieferbezug:
TOLYMP GmbH
W. A.- Mozart Str. 21
49205 Hasbergen
Telefon +49 (0)5405 910 4030
https://www.tolymp.de

Produkt
'
..........................................'
vom Bieter einzutragen
Menge: 2,000 St

**05.02.0040 Spielgerät Lianenpfad**
Spielgerät Lianenpfad
Typ 7S-210813-R0 "Lianenpfad VI" oder gleichwertig
bestehend aus:
Edelstahl-Standpfosten,
Herkulestau und
Holzteilen aus: Robinie/ Douglasie
Farbgestaltung gesondert möglich
bestehend aus:
4 geneigt stehenden gebogenen Edelstahl- Standpfosten,
Endausformung:
Schrägschnitt
Pfostendurchmesser: 101,6mm, starkwandig; maximale
maximale Pfostenlänge (über Erde) 305 cm --
Pfostenabstand: je ca. 300cm
1 Balancierbalken, Länge ca. 300cm
1 Edelstahl-Standpfosten
1 Lauf- und 1 Halteseil, Länge ca. 300cm, aus
Herkulestau
1 Seil aus Herkulestau, Länge ca. 300cm
5 Seilen aus Herkulestau, in Richtung Boden, im Boden
verankert
5 runden Balancierhölzer aus Robinie

Alle Standpfosten aus Edelstahlrohr ø101,6mm.
Freie Pfostenköpfe mit Schrägschnitt und elliptischer
Ansichtsfläche.
Edelstahloberflächen glaskugelgestrahlt.
Alle Hölzer aus Robinie, gehobelt und gefast. Alle
Holzteile sind unbehandelt.
Netze aus Herkulestau.
Anschlusspunkt Netz/Seil mit Standpfosten mittels
ausgeformter Edelstahlgabel und nachspannbarer
Edelstahlkette.
Alle Verbindungsteile aus Edelstahl oder verzinkt.
Alle Muttern selbstsichernd.
einschl. Pulverbeschichtung C3 (einfarbig)
Standpfosten aus Edelstahl nach RAL-Farbe gemäß
Standard- Farbsortiment.
Oberflächenbeschaffenheit: seidenglänzend

möglicher Liefernachweis:
Spiel-Bau GmbH
Alte Weinberge 21, 14776 Brandenburg
Tel.: 03381/2614-0
eMail: spiel-bau@spiel-bau.de
(mailto:spiel-bau@spiel-bau.de)

Produkt
'
..........................................'
vom Bieter einzutragen
Menge: 1,000 St

**05.02.0050 Streetball-Anlage H 305 cm**
Streetball-Anlage H 305 cm
Fa. smb Art.Nr. 7010021 oder gleichwertig
Geräteraum 3,80 x 1,75 x 1,19 m
Korbringhöhe 3,05 m
Zielbrettmaße 1,20 x 0,90 m
Mastausladung 1,00 m
Gewicht schwerstes Teil 65 kg
Gesamtgewicht 105 kg
einschl. Fundament: 0,90 x 1,00 x 1,00 m
mit Korb SBK01
Korbringe: orange
Mast: feuerverzinkt

möglicher Liefernachweis:
smb Seilspielgeräte GmbH Berlin in Hoppegarten
Technikerstraße 6/8
15366 Hoppegarten
Telefon: +49 (0) 3342 50837-20
Telefax: +49 (0) 3342 50837-80
E-Mail: info@smb.berlin
Internet: www.smb.berlin (http://www.smb.berlin)

Produkt
'
..........................................'
vom Bieter einzutragen
Menge: 1,000 St

**05.02.0060 Müllplatzeinhausung mit Pergola FLEXI-BOX 4900 x 3400 mm**
Müllplatzeinhausung mit Pergola FLEXI-BOX 4900 x 3400
mm
Ziegler Pergola FLEXI-BOX oder gleichwertig
Dachbrreite : 12.300 mm
Dachtiefe : 3400 mm
Gesamthöhe : 2420 mm
Lichte Höhe : 2200 mm

Oberfläche / Farbe: Alle Stahlteile feuerverzinkt und
pulverbeschichtet.
Farbe Attika: RAL 7016 anthrazittgrau
Farbe Stahlkonstruktion: RAL 7016 anthrazittgrau

Konstruktion: Stahlkonstruktion aus gekantetem
Stahlblech und
Quadratrohren mit Trapezblech-Dach.
Frontseite ohne Stützen.
Dach: Flachdach,
Dacheindeckung mit Trapezblech,
umlaufende Attika, 225 mm hoch.

Entwässerung: Im Dach integriert,
Ablauf durch Fallrohre an den beiden hinteren
Eckstützen,
Austritt oberirdisch über Rohrbogen.

Befestigung: Stützen mit Fußplatten zum Aufdübeln auf
bauseitige
Fundamente bei -200 mm
Einschl. Bodenbefestigungsmaterial aus Edelstahl.
Einschl. Fudamanten gemäß Hesrtellervorgaben
Einschl. Montage
Einschl. erforderlicher Bodenarbeiten, überschüssiger
Boden ist abzufahren

Hersteller:
Ziegler Metallbearbeitung GmbH
Gewerbepark am See 1
D- 01920 Nebelschütz

Produkt
'
..........................................'
vom Bieter einzutragen
Menge: 1,000 St

**05.02.0070 Wandelement mit Doppelstabgittermatte 2.030/ 1.420/ 1.500 mm**
Wandelement mit Doppelstabgittermatte
2.030/ 1.420/ 1.500 mm
in einem Rahmen aus Stahlprofilen
eingefasstes Doppelstabgitter.
Drahtstärke 6/5/6 mm, Maschenweite 50 x 200 mm.
Wandelement wird an vorhandenen Stützen befestigt.
Inkl. Befestigungsmaterial aus Edelstahl V2A.

Oberflächen:
Stahlteile feuerverzinkt und pulverbeschichtet in
RAL 7016 anthrazitgrau

Abmessungen:
Höhe/ Breite/ Stützenraster
2030 mm/ 1420 mm/ 1500 mm
Menge: 19,000 St

**05.02.0080 Drehflügeltür, einflügelig mit Doppelstabgittermatte 1.500/ 2.000 mm**
Drehflügeltür, einflügelig mit Doppelstabgittermatte
1.500/ 2.000 mm
Ausführung: außen Türdrücker, innen Türdrücker DIN
links
Drehtür einflüglig nach außen öffnend
Farbe Stahlkonstruktion: RAL 7016 anthrazitgrau

Abmessungen:
Höhe: 2.000 mm
Türbreite/ Achsmaß : 1.500 mm
Lichte Türhöhe: 2.140 mm
Lichte Türbreite: 1.320 mm
Menge: 1,000 St

**05.02.0090 Müllplatzeinhausung mit Pergola FLEXI-BOX 4900 x 3400 mm**
Müllplatzeinhausung mit Pergola FLEXI-BOX 4900 x 3400
mm
Ziegler Pergola FLEXI-BOX oder gleichwertig
Dachbrreite : 13.800 mm
Dachtiefe : 3400 mm
Gesamthöhe : 2420 mm
Lichte Höhe : 2200 mm

Oberfläche / Farbe: Alle Stahlteile feuerverzinkt und
pulverbeschichtet.
Farbe Attika: RAL 7016 anthrazittgrau
Farbe Stahlkonstruktion: RAL 7016 anthrazittgrau

Konstruktion: Stahlkonstruktion aus gekantetem
Stahlblech und
Quadratrohren mit Trapezblech-Dach.
Frontseite ohne Stützen.
Dach: Flachdach,
Dacheindeckung mit Trapezblech,
umlaufende Attika, 225 mm hoch.

Entwässerung: Im Dach integriert,
Ablauf durch Fallrohre an den beiden hinteren
Eckstützen,
Austritt oberirdisch über Rohrbogen.

Befestigung: Stützen mit Fußplatten zum Aufdübeln auf
bauseitige
Fundamente bei -200 mm
Einschl. Bodenbefestigungsmaterial aus Edelstahl.
Einschl. Fudamanten gemäß Hesrtellervorgaben
Einschl. Montage
Einschl. erforderlicher Bodenarbeiten, überschüssiger
Boden ist abzufahren

Hersteller:
Ziegler Metallbearbeitung GmbH
Gewerbepark am See 1
D- 01920 Nebelschütz

Produkt
'
..........................................'
vom Bieter einzutragen
Menge: 1,000 St

**05.02.0100 Wandelement mit Doppelstabgittermatte 2.030/ 1.420/ 1.500 mm**
Wandelement mit Doppelstabgittermatte 2.030/ 1.420/
1.500 mm
in einem Rahmen aus Stahlprofilen eingefasstes
Doppelstabgitter.
Drahtstärke 6/5/6 mm, Maschenweite 50 x 200 mm.
Wandelement wird an vorhandenen Stützen befestigt.
Inkl. Befestigungsmaterial aus Edelstahl V2A.

Oberflächen:
Stahlteile feuerverzinkt und pulverbeschichtet in
RAL 7016 anthrazitgrau

Abmessungen:
Höhe/ Breite/ Stützenraster
2030 mm/ 1420 mm/ 1500 mm
Menge: 21,000 St

**05.02.0110 Drehflügeltür, einflügelig mit Doppelstabgittermatte 1.500/ 2.000 mm**
Drehflügeltür, einflügelig mit Doppelstabgittermatte
1.500/ 2.000 mm
Ausführung: außen Türdrücker, innen Türdrücker DIN
links
Drehtür einflüglig nach außen öffnend
Farbe Stahlkonstruktion: RAL 7016 anthrazitgrau

Abmessungen:
Höhe: 2.000 mm
Türbreite/ Achsmaß : 1.500 mm
Lichte Türhöhe: 2.140 mm
Lichte Türbreite: 1.320 mm
Menge: 1,000 St

**05.02.0120 Sichtschutzstreifen im Stabgitterzaun aus PP h 19 cm**
Sichtschutzstreifen im Stabgitterzaun aus PP h 19 cm
Material: Kunststoff-Geflecht, Polyrattan (PP
Polypropylen)
Sichtschutzstreifen Höhe: 19 cm
Farbe: anthrazit
zum Einflechten in Doppelstabmatten-Zäune
UV-stabil und witterungsbeständig
langlebig, robust und flexibel
PVC-frei
Einschließlich Befestigungsclips
Einschl. Ablängen und Einflechten
Höhe des Sichtschutzes: bis 1,2 m
Menge: 70,000 m2

### Bereich 06 570 Vegetationsflächen

#### Abschnitt 06.01 571 Vegetationstechnische Bodenbearbeitung

**06.01.0010 Rasenflächen vorbereiten**
Rasenflächen vorbereiten
Rasenflächen gem. DIN 18 917 vorbereiten und fein
planieren
Menge: 1040,000 m2

**06.01.0020 Pflanzflächen für die Bepflanzung vorbereiten**
Pflanzflächen für die Bepflanzung vorbereiten
Pflanzflächen nach erfolgtem Oberbodenauftrag zur
Bepflanzung
gem. DIN 18 916 vorbereiten.
- 100g je qm Hornspäne liefern, gleichmäßig aufbringen
und einarbeiten.
- Flächen 30 cm tief fräsen, im Bereich vorhandener
Pflanzen und an Gebäuden und Wegen per Hand umgraben.
- Steine, Fremdkörper > 3cm Durchmesser und schwer
verrottbare Pflanzenteile absammeln, laden und
abfahren.
- abschließend Erstellung des Feinplanums
Menge: 20,000 m2

**06.01.0030 Vegetationsflächen auflockern bis D 10 cm**
Vegetationsflächen auflockern, durch händisches Hacken,
Tiefe D 10 cm,
leicht bis mittelschwer lösbarer Boden
Steine ab 5 cm Durchmesser, Fremdkörper und
schwer verrottbare Pflanzenteile ablesen,
nach Stoffen getrennt auf der Baustelle lagern.
Menge: 1060,000 m2

**06.01.0040 Oberboden liefern/ Rasentragschicht D 15 cm**
Oberboden liefern/ Rasentragschicht D 15 cm
Oberboden gemäß DIN 18 915 liefern, profilgerecht
einbauen und für die Erstellung des Feinplanums
vorbereiten.
Einbau in Teilflächen
Verwendungszweck: Rasentragschicht
Einbaustärke: ca. 15 cm
Bodengruppe 4 - schwachbindiger Boden gemäß DIN 18 915
Anteil organischer Substanz < 5 Gew. %
Anteil d < 0,002 < 3 Gew. %
Der Boden darf keine Fremdstoffe und keine Teile von
ausdauernden Pflanzen enthalten, vor Lieferung sind der
Bauleitung unaufgefordert Bodenproben vorzulegen. Der
Nachweis über die Einhaltung der Bodenkennwerte ist
kostenlos zu erbringen.
Vor allem der pH-Wert ist nachzuweisen.
Bei Mangelerscheinungen der Pflanzung, die auf
unzureichende Bodenkennwerte zurückzuführen sind (z.B.
pH-Werte im nicht pflanzenveträglichen Bereich) sind
die erforderlichen Nachbesserungen durch Düngegaben vom
Bieter auf eigene Kosten auszuführen.
Im Falle einer festgestellten Nichteignung des Bodens
oder bei erfolgloser Bodenverbesserung ist dieser
auszutauschen.
Einbau vor Kopf zwecks Vermeidung der Verdichtung des
vorher aufgerissenen Untergrundes.
Menge: 161,000 m3

**06.01.0050 Oberboden liefern/ Vegetationstragschicht D 30 cm**
Oberboden liefern/ Vegetationstragschicht D 30 cm
Oberboden gemäß DIN 18 915 liefern, profilgerecht
einbauen und für die Erstellung des Feinplanums
vorbereiten.
Einbau in Teilflächen
Verwendungszweck: Vegetationstragschicht
Einbaustärke: ca. 30 cm
Bodengruppe 4 - schwachbindiger Boden gemäß DIN 18 915
Anteil organischer Substanz > 30 Gew. %
Anteil d < 0,002 < 10 Gew. %
Der Boden darf keine Fremdstoffe und keine Teile von
ausdauernden Pflanzen enthalten, vor Lieferung sind der
Bauleitung unaufgefordert Bodenproben vorzulegen. Der
Nachweis über die Einhaltung der Bodenkennwerte ist
kostenlos zu erbringen.
Vor allem der pH-Wert ist nachzuweisen.
Bei Mangelerscheinungen der Pflanzung, die auf
unzureichende Bodenkennwerte zurückzuführen sind (z.B.
pH-Werte im nicht pflanzenveträglichen Bereich) sind
die erforderlichen Nachbesserungen durch Düngegaben vom
Bieter auf eigene Kosten auszuführen.
Im Falle einer festgestellten Nichteignung des Bodens
oder bei erfolgloser Bodenverbesserung ist dieser
auszutauschen.
Einbau vor Kopf zwecks Vermeidung der Verdichtung des
vorher aufgerissenen Untergrundes.
Menge: 6,000 m3

**06.01.0060 Mulchung Pflanzbeete mit Rindenmulch**
Mulchung Pflanzbeete mit Rindenmulch
Rindenmulch liefern und Pflanzflächen nach dem Pflanzen

als Schutz gegen Verunkrautung und Austrocknen 5 cm
stark
gleichmäßig andecken.
güteüberwachter Rindenmulch RM 1 gem. Gütezeichen
"Rinde für Pflanzenbau" RAL-GZ 250, Körnung 10-20 mm
Pflanzen sind durch übergestülpte Töpfe vpr dem
Überschütten zu sichern
Töpfe nach durchgeführter Mulchung entfernen
Menge: 20,000 m2

**06.01.0070 Nachmulchung Pflanzbeete mit Rindenmulch**
Nachmulchung Pflanzbeete mit
Rindenmulch Rindenmulch liefern und
in den bereits gemulchten Flächen ergänzen.
Es sind 50% der Erstlieferung des Rindenmulches zu
kalkulieren.
Menge: 20,000 m2

#### Abschnitt 06.02 573 Pflanzflächen

**06.02.0010 Crataegus laevigata 'Paul's Scarlet' H, 4xv mDb StU 18/20**
Crataegus laevigata 'Paul's Scarlet' H 4xv mDb StU
18/20
Menge: 1,000 St

**06.02.0020 Pyrus calleryana ´Chanticleer´ H 4xv Db StU 18-20**
Menge: 8,000 St

**06.02.0030 Amelanchier lamarckii, Sol 4xv, H 250-300, B 150-200**
Menge: 1,000 St

**06.02.0040 Carpinus betulus, 2xv.mDb, H 125/150**
Carpinus betulus Heckenpflanzen 2xv.mB, H 100-125
Menge: 50,000 St

**06.02.0050 Cornus alba 'Sibirica Veriegata' Sol 3xv, mB, 125/150**
Cornus alba 'Sibirica Variegata' Sol 3xv, mB, 125/150
Menge: 16,000 St

**06.02.0060 Hydrangea arborescens 'Grandiflora', Sol Cont 20L, H 100/125**
Hydrangea arborescens 'Grandiflora', Sol Cont 20L, mB,
H 100/125
Menge: 33,000 St

**06.02.0070 Philadelphus coronarius 3xv mB, H 125/150**
Menge: 11,000 St

**06.02.0080 Physocarpus opulifolius 'Angel Gold', Cont, H 30/40**
Menge: 13,000 St

**06.02.0090 Epimedium x perralchicum 'Frohnleiten' Cont**
Menge: 930,000 St

**06.02.0100 Bäume pflanzen**
Ausführung gemäß FLL Empfehlungen für Baumpflanzungen
Pflanzgrubenbauweise 1
offene, nicht überbaute Pflanzgrube bei für die
Pflanzung ungeeigneten Bodenverhältnissen
Einschließlich Lieferung der erforderlichen Substrate
Einschließlich Abdeckung der Pflanzgrube mit 5 cm
Holzhackschnitzel

Bäume gemäß DIN 18 916 pflanzen
Pflanzgrube 200 x 200 x 150 cm Tiefe ausheben und
anfallenden Boden soweit geeignet lagern.
Baumgrubensohle bis 20 cm lockern.
Die Baumgrube ist vor Verfüllung von der Bauleitung
abnehmen zu lassen.
Nach Verfüllung sind die Baumgruben dauerhaft bis zur
Bepflanzung mittels Pflock zu kennzeichnen.

- Ballierungen aus Drahtgeflecht sind nach dem
Einsetzen des Baumes in die vorbereitete Pflanzgrube
von der Oberseite des Baumes zu lösen.
- lockeres, überschüssiges Bodenmaterial auf dem Ballen
ist vor der Pflanzung von Hand (ohne Werkzeug!) zu
entfernen.
Die Wurzelanläufe müssen erkennbar sein.
- Die Bäume sind nur so tief zu pflanzen, dass die
Wurzelanläufe auch nach erfolgter Bodensetzung frei
bleiben.
- Die Pflanzung und insbesondere der Rückschnitt der
Bäume ist von einem erfahrenen Meister bzw. von einem
ausgebildeten, erfahrenen Baumschulisten durchzuführen,
welcher der Bauleitung vor Beginn der Arbeiten benannt
werden muß.
- Pflanzung in Substrat gemäß Festlegung FLL
- Beim Pflanzen ist die zu erwartende Versackung zu
berücksichtigen.
- Sofort nach der Pflanzung und während der gesamten
Anwuchsgarantie sind die Bäume ausreichend zu wässern.
- Während dieser Zeit eingegangene und nach gemeinsamer
Begutachtung mit der Bauleitung als abgängig
bezeichnete Bäume sind kostenlos, in gleicher, einst
gelieferter Qualität zu ersetzen.

- Einschl. Koordination der Lieferung mit der
Baumschule sowie Abladen der Bäume.
- Die Verankerung erfolgt mit je einem Dreibock bzw.
Unterflur-Ballenverankerung (wird gesondert vergütet)

Abschließend Ausbildung kreisförmiger Gießränder, Höhe
bis 15 cm.
Menge: 9,000 St

**06.02.0110 Baumverankerung/Dreibock**
Material: Pfähle, weißgeschält, gespitzt,
Länge 300 cm, Durchmesser 10/12cm.
Dreibockrahmen oben: einfach aus Halbhölzern 6 cm
Dreibockrahmen unten als Verblenudng und Trittschutz:
dreifach aus Halbhölzern 8 cm
Die Pfähle sind leicht zum Baum geneigt einzuschlagen.
Die Pfahlenden sind sauber nachzuschneiden und zu
fasen. Der Dreibockrahmen ist fachgerecht in Waage
anzusetzen. Der Baum ist fachgerecht mit
Baumbindegurten in die Verankerungen einzubinden.
Gummi- oder Kunststoffbänder sind nicht gestattet.
Verankerungshöhe: je nach Kronenansatz, jedoch
einheitlich. Stellung der Pfähle ebenfalls einheitlich.
Durch die Art der Verbindung von Baum und Verankerung
darf keine Verletzung oder Einschnürung der Rinde
entstehen und sie muss am Pfahl gegen Verrutschen
gesichert sein.
Ausbildung eines Gießringes mit LDPE Kunststoffbahn
D 3 mm, Höhe 30 cm Befestigung innenliegend mit Nägeln
am Dreibock Schließung des LDPE-Rings mit
Verbindungsclips
Menge: 9,000 St

**06.02.0120 Thermischer Rindenschutz**
Thermischen Rindenschutz gegen abiotische Schäden mit
Arbo-Flex incl. Voranstrich LX 60 oder gleichwertiger
Art herstellen. Schutz der Rinde am Stamm von
Hochstämmen gegen Verdunstung und Sonneneinstrahlung
herstellen. Stamm mittels Schleifvlies reinigen und mit
dem Voranstrich LX 60 oder gleichwertiger Art
einstreichen. Thermischer Rindenschutz Arbo-Flex oder
gleichwertiger Art durch Anstrich der mehrjährig
haftenden weißen Stammschutzfarbe, vom Stammfuß bis zum
Kronenansatz anlegen. Die Farbe wird ab > 10° C auf den
trockenen Stamm, bzw. auf den Voranstrich LX 60 mit
einem Pinsel aufgetragen. Arbeitshöhe bis 2,5 m;
Stammumfang 20-25 cm
Menge: 9,000 St

**06.02.0130 Solitärsträucher und Solitär-Kletterpflanzen (Höhe bis 350 cm) fachgerecht schneiden, pflanzen und wässern, gem. DIN 18 916.**
Solitärsträucher, Solitär-Kletterpflanzen, (Höhe bis
350 cm) fachgerecht schneiden, pflanzen und wässern,
gem. DIN 18 916.
Größe der Pflanzgrube: 60 x 60 x 60 cm,
Pflanzgrubensohle bis 20 cm lockern.
Pflanzung in humosen Oberboden
mit 30 % organischer Substanz
Einhschl. Bodenlieferung
Menge: 61,000 St

**06.02.0140 Bodendecker/ Stauden mit Ballen pflanzen**
Bodendecker/ Stauden mit Ballen und Containerware
fachgerecht schneiden, pflanzen und wässern, sonst wie
vor.
Menge: 930,000 St

**06.02.0150 Pflanzung Hecken**
Heckenpflanzen fachgerecht einschlagen, schneiden,
pflanzen und wässern, gem. DIN 18916.
Ballentuch und Drahtballen sind vollständig zu
entfernen.
Größe der Pflanzgrube l/b/h: 50cm/50cm/50cm
bzw. Heckengraben 50/50cm
Einschließlich Zulieferung von Oberboden.
Einschl. Zulieferung von Rindenhumus
Vermischung des Oberbodens mit anstehendem Boden und
Humus im Verhältnis 30/60/10.
Pflanzgrubensohle bis 20 cm lockern.
Abschließende Ausbildung von Gießrändern
Höhe Gießrand: bis 10 cm
Pflanzscheiben abschliessend mit 5 cm
Holzhackschnitzel mulchen.
Menge: 50,000 St

#### Abschnitt 06.03 574 Rasen- und Saatflächen

**06.03.0010 Kräuterrasen - Gebrauchsrasen mit 17 Kräuter - RSM 2.4 liefern**
Kräuterrasen - Gebrauchsrasen mit 17 Kräuter - RSM 2.4
liefern

5 %  Agrostis capillaris HIGHLAND (Rotes Straussgras)?
20 % Festuca rubra communata CARACTER
(Horstrotschwingel)?
20 % Festuca rubra rubra MAXIMA 1
(Ausläuferrotschwingel)?
15 % Festuca rubra trichophylla BORLUNA
(Kurzausläuferrotschwingel)?
5 % Festuca trachyphylla HARDTOP (Raublättriger
Schafschwingel)?
3 % Lolium perenne TRANSATE (Deutsches Weidelgras)?
15 % Poa pratensis MIRACLE (Wiesenrispe)?
?
0,5 % Achillea millefolium (Schafgarbe)?
0,3 % Bellis perennis (Gänseblümchen)?
0,5 % Centaurea jacea (Wiesenflockenblume)?
0,5 % Crepis capillaris (Kleinköpfiger Pippau)?
1,0 % Dianthus deltoides (Heidenelke)?
0,2 % Galium mollugo (Wiesenlabkraut)?
0,2 % Galium vernum (Echtes Labkraut)?
0,5 % Leontodon autumnalis (Herbstlöwenzahn)?
0,8 % Leontodon hispidus (Rauer Löwenzahn)?
2,0 % Leucanthemum vulgare (Wiesenmargerite)?
1,0 % Lotus corniculatus (Hornschotenklee)?
0,5 % Medicago lupulina (Gelbklee)?
1,0 % Plantago lanceolata (Spitzwegerich)?
0,5 % Potentilla verna (Frühlingsfingerkraut)?
2,0 % Prunella vulgaris (Gemeine Braunelle)?
1,5 % Salvia pratensis (Wiesensalbei)?
1,0 % Sanguisorba minor (Kleiner Wiesenknopf)?
1,5 % Thymus pulegioides (Feldthymian)?
1,0 % Trifolium incarnatum KARDINAL (Inkarnatklee)?
0,5 % Trifolium pratense MARGOT (Rotklee)

Aussaatmenge: 10 g / m²

Leitprodukt "Mischung G 240"
Fa. JULIWA-HESA GmbH, Mittelgewannweg 13,
D - 69123 Heidelberg
Tel.: +49 (0)6221 8266-66
Fax: +49 (0)6221 8266-33
mail: info@juliwa-hesa.de

Rasenansaat RSM 2.4
15 cm Oberboden, Homogenbereich 1

Die gesonderte Angabe eines abweichend kalkulierten
Produktes (s. Pkt. 0.1 der Vorbemerkungen) ist zwingend
erforderlich.
Menge: 11,000 kg

**06.03.0020 Schotterrasen - Gebrauchsrsen - RSM 5.1 liefern**
Schotterrasen - Gebrauchsrsen - RSM 5.1
Aussaatmenge: 25 g / m²
15 % Festuca rubra rubra MAXIMA 1
5 % Festuca rubra trichophylla SAMANTA
50 % Lolium perenne ESQUIRE
30 % Poa pratensis MERCURY

Leitprodukt "Mischung P 510"
Fa. JULIWA-HESA GmbH, Mittelgewannweg 13,
D - 69123 Heidelberg
Tel.: +49 (0)6221 8266-66
Fax: +49 (0)6221 8266-33
mail: info@juliwa-hesa.de (mailto:info@juliwa-hesa.de)

Produkt
'
..........................................'
vom Bieter einzutragen
Menge: 10,500 kg

**06.03.0030 Rasen ansäen Gebrauchsrasen RSM 2.4 10g/m2**
Rasen ansäen Gebrauchsrasen RSM 2.4 10g/m2
Starter-Rasendünger EUROGREEN Nr. 1234 im Zuge der
Aussaat mit 25 g/qm aufbringen und flach einarbeiten.
Ansaat mit 10g/qm in zwei gekreuzten Arbeitsgängen
vornehmen und den Samen Gebrauchs-/Spielrasen (RSM
2.3), fachgerecht einarbeiten.
Liefernachweise Dünger und Saatgut sind vor dem
Ausbringen vorzulegen.
Menge: 1040,000 m2

**06.03.0040 Rasen ansäen Gebrauchsrasen RSM 5.1 25 g/m2**
Rasen ansäen Gebrauchsrasen RSM 25.1 25 g/m2
Starter-Rasendünger EUROGREEN Nr. 1234 im Zuge der
Aussaat mit 25 g/qm aufbringen und flach einarbeiten.
Ansaat mit 25 g/qm in zwei gekreuzten Arbeitsgängen
vornehmen und den Samen Gebrauchs-/Spielrasen (RSM
5.1), fachgerecht einarbeiten.
Liefernachweise Dünger und Saatgut sind vor dem
Ausbringen vorzulegen.
Menge: 510,000 m2

#### Abschnitt 06.04 579 Sonstiges zur KG 570

**06.04.0010 Fertigstellungspflege 1 Jahr - Vegetation und Spielrasen**
Fertigstellungspflege aller Vegetationsflächen und
Bäume gem. DIN 18 916 und DIN 18917.
Wässern bei Bedarf, Wassergabe nicht unter 20 l/m².
Wasserentnahmestellen sind vorhanden. Chemische
Unkrautbekämpfungsmittel dürfen nicht eingesetzt
werden.
Schädlingsbekämpfungsmittel nur nach Zustimmung
durch die Bauleitung in dem genehmigtem Umfang.
Eine Düngung der Vegetationsflächen erfolgt auf
Anforderung gegen Nachweis.
Steine ab 5 cm, Holz und sonstiger Zivilisationsmüll
ist abzusammeln und abzufahren. Baumverankerungen und
Ranker sind zu kontrollieren und gegebenenfalls
nachzubinden. Der Beginn der Fertigstellungspflege
und die einzelnen Pflegegänge sind der Bauleitung vor
Arbeitsbeginn anzuzeigen.

Ausführung bis zur gemeinsamen Abnahme
Abnahme zum 30. September
Ausführung einschließlich erforderlicher
Bewässerungsgänge. Es gelten die Bestimmungen der DIN-
Normen 19 916 und 18 917 und ergänzend der ZTV La-StB.
Die Fertigstellungspflege der Rasenflächen erfolgt
unabhängig von der erreichten Deckung bis zum 30.
September.

Es sind 5 Pflegegänge (Jäten,Hacken, Säubern) zu
kalkulieren.

Es sind 10 Bewässerungsgänge zu kalkulieren.
Als Richtwerte gelten je Wässerungsgang und Pflanze:
Hochstämme 100 l
Solitärpflanzen 100 l
Heister/ kleinere Solitäre: 20 l
Bodendecker: 20-30 l/m2
Rasenflächen: 10-20 l/m2

Es sind 20 Rasenschnitte zu kalkulieren.

Anfallendes Material ist zu Lasten des AN abzufahren.
Menge: 1570,000 m2

USt %: 19,00
